# Pieza para canal protectora para alojamiento de mecanismos y cables eléctricos y de telecomunicación

- Propiedad del archivo: CYPE INGENIEROS, S.A.
- Formato: FIEBDC-3/2002
- Divisa: EUR
- Costes indirectos: 3.00 %
- IVA: 21.00 %

## I Instalaciones

### IE Eléctricas

#### IEO Canalizaciones

**IEO036** Ud Pieza para canal protectora para alojamiento de mecanismos y cables eléctricos y de telecomunicación.
Ángulo de U24X, color blanco RAL 9010, código de pedido 93220-2, serie 93 "UNEX", de 50x80 mm.
Incluye: Replanteo. Colocación.
Criterio de medición de proyecto: Número de unidades previstas, según documentación gráfica de Proyecto.
Criterio de medición de obra: Se medirá el número de unidades realmente ejecutadas según especificaciones de Proyecto.

| Código | Ud | Descripción | Rendimiento | Precio | Importe |
|---|---|---|---|---|---|
| mt35une203ua | Ud | Ángulo de U24X, color blanco RAL 9010, código de pedido 93220-2, serie 93 "UNEX", de 50x80 mm, para colocar a presión. (material) | 1.000 | 15.56 | 15.56 |
| op00ato010 |  | Atornillador. | 1.000 | 0.00 | 0.00 |
| mo003 | h | Oficial 1ª electricista. (mano de obra) | 0.059 | 22.74 | 1.34 |
| mo102 | h | Ayudante electricista. (mano de obra) | 0.059 | 20.98 | 1.24 |
| % | % | Costes directos complementarios | 2 % | 18.14 | 0.36 |
|  |  | Costes directos |  |  | 18.50 |
