# Pieza para canal protectora para alojamiento de mecanismos y cables eléctricos y de telecomunicación

- Propiedad del archivo: CYPE Ingenieros S.A.
- Formato: FIEBDC-3/2016
- Programa: Generador de precios de la construcción. CYPE Ingenieros, S.A.
- Fecha: 22/10/2024
- Divisa: EUR
- Costes indirectos: 3 %
- IVA: 21 %

## I Instalaciones

### IE Eléctricas

#### IEO Canalizaciones

**IEO036** Ud Pieza para canal protectora para alojamiento de mecanismos y cables eléctricos y de telecomunicación.
Ángulo de U24X, color blanco RAL 9010, código de pedido 93220-2, serie 93 "UNEX", de 50x80 mm.
Incluye: Replanteo. Colocación.
Criterio de medición de proyecto: Número de unidades previstas, según documentación gráfica de Proyecto.
Criterio de medición de obra: Se medirá el número de unidades realmente ejecutadas según especificaciones de Proyecto.

| Código | Ud | Descripción | Rendimiento | Precio | Importe |
|---|---|---|---|---|---|
| mt35une203ua | Ud | Ángulo de U24X, color blanco RAL 9010, código de pedido 93220-2, serie 93 "UNEX", de 50x80 mm, para colocar a presión. (material) | 1 | 15.56 | 15.560 |
| mo003 | h | Oficial 1ª electricista. (mano de obra) | 0.059 | 22.74 | 1.342 |
| mo102 | h | Ayudante electricista. (mano de obra) | 0.059 | 20.98 | 1.238 |
| % | % | Costes directos complementarios | 2 % | 18.140 | 0.363 |
|  |  | Costes directos |  |  | 18.503 |
