# Bandeja para soporte y conducción de cables eléctricos

- Propiedad del archivo: CYPE Ingenieros S.A.
- Formato: FIEBDC-3/2016
- Programa: Generador de precios de la construcción. CYPE Ingenieros, S.A.
- Fecha: 22/10/2024
- Divisa: EUR
- Costes indirectos: 3 %
- IVA: 21 %

## I Instalaciones

### IE Eléctricas

#### IEO Canalizaciones

**IEO040** m Bandeja para soporte y conducción de cables eléctricos.
Bandeja perforada de U23X, color gris RAL 7035, código de pedido 66090, serie 66 "UNEX", de 60x75 mm, resistencia al impacto 5 julios, propiedades eléctricas: aislante, no propagador de la llama, estable frente a los rayos UV y con buen comportamiento a la intemperie y frente a la acción de los agentes químicos, con 1 compartimento, con soporte horizontal, de U48X libre de halógenos, color gris RAL 7035, código de pedido 60103-44.
Incluye: Replanteo. Fijación del soporte. Colocación y fijación de la bandeja.
Criterio de medición de proyecto: Longitud medida según documentación gráfica de Proyecto.
Criterio de medición de obra: Se medirá la longitud realmente ejecutada según especificaciones de Proyecto.

| Código | Ud | Descripción | Rendimiento | Precio | Importe |
|---|---|---|---|---|---|
| mt35une001l | m | Bandeja perforada de U23X, color gris RAL 7035, código de pedido 66090, serie 66 "UNEX", de 60x75 mm, resistencia al impacto 5 julios, propiedades eléctricas: aislante, no propagador de la llama, estable frente a los rayos UV y con buen comportamiento a la intemperie y frente a la acción de los agentes químicos, según UNE-EN 61537, suministrada en tramos de 3 m de longitud, para soporte y conducción de cables eléctricos. (material) | 1 | 11.66 | 11.660 |
| mt35une006c | Ud | Pieza de unión entre tramos de bandeja, de U23X, color gris RAL 7035, código de pedido 66825, serie 66 "UNEX", de 60 mm de altura, con tornillos con tuerca de U23X, código de pedido 66809. (material) | 0.667 | 4.17 | 2.781 |
| mt35une015ha | Ud | Soporte horizontal, de U48X libre de halógenos, color gris RAL 7035, código de pedido 60103-44, serie 66 "UNEX", con tornillos con tuerca de U23X, código de pedido 66809. (material) | 0.667 | 8.9 | 5.936 |
| mo003 | h | Oficial 1ª electricista. (mano de obra) | 0.286 | 22.74 | 6.504 |
| mo102 | h | Ayudante electricista. (mano de obra) | 0.143 | 20.98 | 3.000 |
| % | % | Costes directos complementarios | 2 % | 29.881 | 0.598 |
|  |  | Costes directos |  |  | 30.479 |
