# Pieza para bandeja para soporte y conducción de cables eléctricos

- Propiedad del archivo: CYPE Ingenieros S.A.
- Formato: FIEBDC-3/2016
- Programa: Generador de precios de la construcción. CYPE Ingenieros, S.A.
- Fecha: 22/10/2024
- Divisa: EUR
- Costes indirectos: 3 %
- IVA: 21 %

## I Instalaciones

### IE Eléctricas

#### IEO Canalizaciones

**IEO045** Ud Pieza para bandeja para soporte y conducción de cables eléctricos.
Curva 90° de U23X, color gris RAL 7035, código de pedido 66060, serie 66 "UNEX", de 60x75 mm.
Incluye: Replanteo. Colocación y fijación.
Criterio de medición de proyecto: Número de unidades previstas, según documentación gráfica de Proyecto.
Criterio de medición de obra: Se medirá el número de unidades realmente ejecutadas según especificaciones de Proyecto.

| Código | Ud | Descripción | Rendimiento | Precio | Importe |
|---|---|---|---|---|---|
| mt35une020l | Ud | Curva 90° de U23X, color gris RAL 7035, código de pedido 66060, serie 66 "UNEX", de 60x75 mm, con tornillos con tuerca de U23X, código de pedido 66809. (material) | 1 | 46.25 | 46.250 |
| mo003 | h | Oficial 1ª electricista. (mano de obra) | 0.059 | 22.74 | 1.342 |
| mo102 | h | Ayudante electricista. (mano de obra) | 0.059 | 20.98 | 1.238 |
| % | % | Costes directos complementarios | 2 % | 48.830 | 0.977 |
|  |  | Costes directos |  |  | 49.807 |
